# LOS 2 Lieferung von zwei 1-Raum-WC-Anlagen
Angebotsaufforderung (GAEB 90, DA83)
DV-Nummer: 424.01.1
Währung: EUR
Auftraggeber: Gemeinde Petershagen/Eggersdorf, Am Markt 8, 15345 Petershag

## Lieferung und Montage von 1-Raum WC-Anla
Datum: 18.03.26

*Hinweis*
Bestandsbeschreibung

Der "Waldsportplatz" liegt südöstlich des Doppeldorfes
Peterhagen/ Eggersdorf. Die Fläche besteht aus einem
Komplex von Sportflächen, welche dem allgemeinen
Vereins-
und Freizeitsport zur Verfügung steht. Die Zufahrt
wird über die
Waldstraße ermöglicht. Das Gelände liegt innerhalb der
Wasserschutzzone IIIA (vgl. "Verordnung zur
Festsetzung des
Wasserschutzgebietes Eggersdorf")

Der Sportkomplex soll nun durch eine weitere
nebenliegende
Sanitäranlage erweitert werden.

*Hinweis*
Alle Einzelpreise (EP) sind netto in EUR mit maximal
drei
Nachkommastellen einzutragen
Sicherheit/ Gewährleistung: 5,00 % vom Rechnungsbetrag
Die Angebotabgabe im Format GEAB ist erwünscht.

Leistungsumfang
Der Bieter hat sich vor Angebotsabgabe über den Umfang
der
auszuführenden Arbeiten umfassend zu informieren und
die
örtlichen Gegebenheiten zu berücksichtigen. Schäden und
Behindrungen, die erst während der Bauausführung
erkennbar
werden, sind schriftlich dem Auftraggeber (AG)
mitzuteilen. Die
weitere Vorgehensweise wird vom AG festgelegt.

Aufmaß und Abrechnung
Es geten die Aufmaß- und Abrechnungsvorschriften in der
aktuellen Fassung, VOB Vergabe- und Vertragsverordnung
für
Bauleistungen - Teil C, insbesondere die Allgemeinen
Technischen Vertragsbedingungen für Bauleistungen (ATV)
DIN 18299 bis 18459.

ZTV - Zusätzliche technische Vertragsbedingungen

Grundlage des Lesitungsverzeichnisses sind:

Herstellervorschriften
Landesbauordnung des jeweiligen Bundeslandes
alle relevanten DIN- und EN-Normen bzw.
Verbandsrichtlinien
alle relevanten Sonderbauvorschriften
VOB, Teil B und C

Unterschreitungen der Leistungs- und
Funktionsanforderungen
der genannten Produkte sind nicht zulässig. Maßgeblich
für die
Gleichwertigkeit sind technische Spezifikationen und
Herstellervorgaben.

Die Nachweise sind mit den Angebot einzureichen.

Zur einwandfreien, fachgerechten Ausführung sind die
Ausführungshinweise und Technischen Merkblätter des
Herstellers zu beachten.

Darüber hinaus gelten folgende zusätzliche
Vertragsbedingungen (ZSV):
Allgemeine Technische Vertragsbedingungen für
Bauleistungen
(VOB Teil C), insbesondere

DIN 1055 Einwirken auf Tragwerke - Bodenkenngrößen
DIN 1986 Entwässerungsanlagen
DIN 1988 Trinkwasser-Insatallationen
DIN 4095 Baugrund - Dränung
DIN 4102 Brandverhalten
DIN 4108 Wärmeschutz
DIN 18195 Abdichtung von Bauwerken
DIN 18533 Abdichtung erdberührte Bauteile
DIN 68800 Holzschutz

Zusätzlich sind folgende Hersteller-Nachweise zu
erfüllen:

Güteüberwachung für Abdichtung- und Dämmmaterialien
Qualitätsmanagement des Herstellers nach DIN EN ISO
9001
Umweltmanagenment des Herstellers nach DIN EN ISO 14001
Energiemanagement des Herstellers nach DIN EN ISO 50001
Ökobilanz (EPD) für Abdichtungs- und Dämmmaterialien

*Hinweis*
Stahlkonstruktion nach statischen Anforderungen
Fußboden als Stahlbetonplatte auf Sandwichpaneelen mit
integrierter elektrischer Fußbodenheizung, sowohl für
Technikraum als auch WC-Raum
Sandwichpaneele Fußboden mit intergrierter
Wärmedämmung nach Wahl des AN,
jedoch U = < 0,3 W(m²K)
Dach als Flachdach mit Sandwichplatten 12/16 cm stark,
Sandwichpaneele für Dächer,
Produkttyp: PW IR-D 120 o. glw. mit
Zugfetigkeit: 80 kPa,
Wärmeleitfähigkeit: 0,022 W/mK,
Wärmedurchlässigkeit: 0,18 W(m²K)
Feuerwiderstandsklasse: B-s1, 0d [schwer entflammbar]
Decke aus leicht abwaschbarem, verzinktem und
pulverbeschichtetem Blech (Farbe weiß)
Außenwände aus 10 cm starken
Hartschaumverbundplatten/ Sandwichpaneelen
Sandwichpaneele für Wände
Produkttyp: PW PIR-S 1000 o. glw. mit
Zugfestigkeit: 80 kPa,
Wärmeleitfähigkeit: 0,022 W/mK,
Wärmedurchlässigkeit 0,22 W(m²K)
Feuerwiderstandsklasse: B-s1, 0d [schwer entflammbar]
Trennwände / Innenwände zwischen Technikraum und
WC-Raum aus hochwertigen pflegeleichten HPL-Platten auf
einer vollverzinkten robusten Stahlkonstruktion (Farbe
weiß
oder grau, nach Wahl des AG)
Inklusive vollständige elektrische Installation
komplett mit
Unterverteilung und allen elektrischen Leitungen,
Anschlüsse und beschriebenen elektrischen
Einrichtungen,
aber ohne Zähler und Vorzähler
Außenfassade als Lärchenholzfassade mit notwendiger
statisch wirksamer Unterkonstruktion nach Wahl des AN,
alle Holzteile mindestens 2 mal imprägniert (Holzlatten
vertikal angebaut), Lärchenholzfassade 3-seitig (2 mal
Längsseite, 1 mal Stirnseite) unter der Holzfassade
pulverbeschichtetes Blech in RAL 9006 [weißaluminium]

Auf zugelassene und geprüfte Imprägniermittel ist zu
achten
und die verwendeten Materialien sind nachzuweisen!

### Bereich 01 Baustelleneinrichtung

#### Abschnitt 01.01 Sicherheitseinrichtungen, Baustelleneinr

**01.01.0001 Baustelleneinrichtung**
Errichten und Räumen der Baustelle mit An- und
Abfuhr, sowie Vorhalten der zur Durchführung der
nachstehend beschriebenen Arbeiten,
erforderlichen Maschinen, Geräte, Werkzeuge,
Einrichtung zur Reinigung von Geräten und
Schutzausrüstungen, Betriebsmittel, sowie
Bauwagen inkl. Miet-WC und Beleuchtung der
Baustelle für die Dauer der Arbeiten. Hinweis: Der
Bieter hat sich vor Abgabe seines Angebotes über
die Gegeneheiten vor Ort zu informieren.
Transportwege sind entsprechend
einzukalkulieren. Nachforderungen aus Unkenntnis
der Sachlage werden nicht anerkannt. Es ist zu
beachten, dass während der Arbeiten der
Sportbetrieb (Achtung: Sportgelände mit Kindern!)
gewähleistet werden muss. Mehraufwand für An-
und Abfahrten ist einzukalkulieren und wird nicht
extra vergütet.

Einzukalkulieren ist weiter die regelmäßige
Reinigung von Straßen und Wegen im öffentlichen
Breich, wenn diese durch die eigene
Baumaßnahme verschmutzt werden.
Baustelleneinrichtung für die gesame Bauzeit
herstellen, vorhalten und betreiben. Auch das
Aufstellen von Schutt-, Müll- und Abfallcontainern
wird nicht extra vergütet. Beräumung sämtlicher
Bestandteile der Baustelleneinrichtung nach
Abschluss der Arbeiten.

Soweit gesonderte Positionen für bestimmte
Baustelleneinrichungsarbeiten im Leistungsverzeichnis nicht enthalten sind, gilt diese
Pauschale für alle Baustelleneinrichtungsarbeiten
sämtlicher Abschnitte des Leistungsverzeichnisses.
Menge: 1,000 psch

**01.01.0002 Sicherungsmaßnahmen**
Sicherungsmaßnahmen entsprechend den
Vorschriften der Berufsgenossenschaft aufbauen,
Vorhalten und nach Beendigung der Arbeiten
wieder abbauen.
Menge: 1,000 psch

**01.01.0003 Baumschutzmaßnahmen**
*** Bedarfsposition ohne GB
Baumschutzmaßnahmen entprechend den
Rintlinien (R SBB) und DIN 118920 Aufbauen,
Vorhalten und nach Beendigung der Arbeiten
wieder zurückbauen.
Menge: 1,000 St

### Bereich 02 1-Raum WC-Anlage

#### Abschnitt 02.01 1-Raum WC-Anlage

**02.01.0001 1-Raum WC-Anlage liefern und aufstellen**
WC-Anlage mit folgenden Außenmaßen von ca.:
Länge 3,40 m x Breite 2,20 m x Höhe ca. 3,00 m
liefern, aufstellen, funktionsfertig anschließen und
einrichten. Anlage als Einzelmodul bestehend aus
einem Techikraum und einem WC-Raum.
Die Grundkonstruktion besteht aus einer massiv,
individuell gerfertigten Stahlkonstruktion, komplett
geschweißt und feuerverzinkt, mit in der
Stahlkonstruktion verbauten Sandwichpaneelen
zur Wärmedämmung der Anlage.
Menge: 2,000 St

*Hinweis*
Türen / Fenster:
Zugangstür WC-Raum als Aluminium-Flügeltür, lichte Maße
Breite 90 cm x Höhe 200 cm mit automatischer
Entriegelung zum manuellen Öffnen, Ud =<1,8 W/(m²k)
Zugangstür Technikraum als Aluminium-Flügeltür, lichte
Maße Breite 70 cm x Höhe 200 cm - Platzierung der Tür
an
der Stirnseite links/rechts, gemäß beiliegendem
Grundriss,
Ud =<1,8 W/(m²k)

Fußboden:
automatische Elektrofußbodenheizung mit Standby-Modus -
Temperatur beliebig einstellbar (bis 30°C im Innenraum)
automatische Reinigung des Bodens mittels
Hochdruckwassersprühdüsen aus Edlestahl, beliebig
einstellbar (Waschdauer, Waschhäufigkeit)
rutschhemmender PVC-Belag nach Wahl des AG aus
Bemusterungsprogramm des Herstellers

Überwachungs- / Informations- / Kommunikationssysteme:
Fernüberwachungssystem und Fernsteuerung über eine
Webseite mit individuellem Login und Passwort
Möglichkeit der Berichterstellung von Nutzdaten für
buchhalterische Zwecke (Zusammenzählen von Nutzung
und Gebühren und von kostenfreien Nutzungen per
Euro-Key, beliebige Auswahl der Nutzzeiten für die
Abrechnung, Druckform möglich)
Einstellungsmöglichkeiten individueller Funktionen der
Toilette direkt durch den Betreiber (Nutzungszeiten,
Höhe
der Gebühren, Waschhäufigkeiten der WC-Schüssel und
das Fußbodens, Waschdauer, Seifen- und
Wasserdosierungsmengen, Alarmzeiten, Öffnungszeiten,
etc.)
automatisches Erkennungssystem der Anwesenheit in der
Toilette synchronisiert mit dem Waschsystem des
Fußsbodens, der WC-Schüssel und mit der
LED-Beleuchtung
Display im Innenraum für Nutzer mit zurückzählender
Nutzungszeit beliebig einstellbar
beliebig einstellbare Nutzungszeit mit automatischer
Freischaltung nach Ablauf der Zeit
automatisches Brandschutz- und Löschsystem im
Abfalleimer mit Benachrichtigung per SMS oder an einen
Wachdienst
Alarmanlage in den Toiletten mit Benachrichtigung per
SMS
oder an einen Wachdienst
interne und exterme Anweisungen für Notfallverfahren
und
eine Liste mit Notrufnummern
Notfallsystem (2 Alarmknöpfe zur Entriegelung der Tür,
akustische und optische Signale)

Sanitäreinrichtungen:
unterfahrbare Waschbeckenanlage in Edelstahl mit
automatischer sequentieller und berührungsloser Seifen-
und Warmwasserversorgung, Trocknungsvorgang und
Händedesinfektion
WC-Schüssel aus Edelstahl, Tiefe 70 cm, mit Rückenlehne
aus Edelstahl mit automatischer Spül-, Druckwasch-,
Trocknungs- und Desinfektionsprozess, mit
berührungsloser
Steuerung für zusätzliche WC-Spülungen
2 bewegliche Stützklappgriffe aus rostfreiem Edelstahl
links
und rechts auf beiden Seiten der WC-Schüssel, davon
einer
mit zusätzlichem Toilettenpapierspender (Rolle)

sonstige Ausstattung:
unzerbrechlicher vandalismussicherer Spiegel
Abfalleimer aus Edelstahl versteckt in der Wand
manueller Tiolettenpapierspender aus Edelstahl
2 doppelte Kleideraufhänger und eine Toilettenbürste
mit
wandmontiertem Behälter
robuster und klappbarer Babywickeltisch aus
hochwertigem
antibakteriellem Kunststoff
elektronischer Aromadiffuser

Zugangssteuerung:
Euroschlüsselschalter für Menschen mit Behinderung
einstellbarer Münzenmechanismus mit Münzenbox,
ferngesteuertem Schloss, Alarm und automatischer
Benachrichtigung über Einbruch. Öffnen und Schließen
des
Münzkastens über eine bequeme Fernbedienung,
beleuchtete LED-Leuchtsignale am Zahlmechanismus:
grün-frei, orange-außer Betreib, rot-besetzt
Kartenzahlung auch mit Option für Mobiltelefon,
Smart-Watch etc.
Kartenzahlungsgerät verkleidet mit einer durchsichtig
laminierten vandalismushemmenden Schutzklappe für das
Kartenlesegerät
Alarmanlage im Münzenmechanismus mit Benachrichtigung
per SMS oder an einen Wachdienst

Beleuchtung:
automatische LED-Außen - und Innenbeleuchtung mit
Notstromversorgung für Kabinenbeleuchtung
Leuchtkästen aus Edelstahl mit Kennzeichnung (Mann,
Frau,
Frau mit Baby, Person im Rollstuhl) an der
Außenfassade.

Lüftung:
Entlüftung über Ventilator Ø ca. 150 mm im WC-Raum
Lüftungsgitter im Technikraum

Bodendurchführungen:
Bodendurchführung für Wasseranschluss DN 32 im
Technikraum, nach Angaben beiliegender Grundrisse
Bodendurchführung für Schmutzwasseranschluss DN 110
im Technikraum, nach Angaben beiliegender Grundriss
Bodendurchführung für Stromanschluss im Technikraum,
nach Angaben beiliegender Grundriss
alle Bordendurchführungen mit passender
Einsparteneinführung

Inklusive aller Transportkosten und Montage mit
Spezialfahrzeug, inklusive Abladen, Aufstellen, höhen- und
lagegerechtes
Richten der WC-Anlage am jeweiligen Aufstellor.
Autokran
über separate Position. Inklusive einmalige Einweisung
des
Nutzers in die Bedienung der Anlage.

**02.01.0002 Zulage - Fassadenfarbe**
Zulage zur Hauptposition, Fassadenfarbe in RAL
7016 - anthrazitgrau
Menge: 2,000 St

**02.01.0003 Zulage - Fassadenfarbe**
*** Bedarfsposition ohne GB
Zulage zur Haupposition, Fassadenfarbe nach
Wahl des AG aus der komplatten RAL-Farbpalette
Menge: 2,000 St

**02.01.0004 Zulage - Farbe Zugangstür (WC-Raum)**
Zulage zur Hauptposition, Farbe Zugangstür
WC-Raum Farbe in RAL 7016 - anthrazitgrau
Menge: 2,000 St

**02.01.0005 Zulage - Farbe Zugangstür (WC-Raum)**
*** Bedarfsposition ohne GB
Zulage zur Hauptposition, Farbe Zugangstür
WC-Raum nach Wahl des AG aus der kompletten
RAL-Farbpalette
Menge: 2,000 St

**02.01.0006 Zulage - Farbe Zugangstür (Technikraum)**
Zulage zur Hauptposition, Farbe Zugangstür
Technikraum Farbe in RAL 7016 - anthrazitgrau
Menge: 2,000 St

**02.01.0007 Zulage - Farbe Zugangstür (Technikraum)**
*** Bedarfsposition ohne GB
Zulage zur Hauptposition, Farbe Zugangstür
Technikraum nach Wahl des AG aus der
kompletten RAL-Farbpalette
Menge: 2,000 St

**02.01.0008 Zulage - Dachaufbau als Gründach**
Zulage zur Hauptposition komplett mit extensiver
Begrünung inklusive notwendigem Systemaufbau
aus Vegetationsschicht, Substratschicht,
Filtervlies, Drainageelemente/ Speicherelemente,
Wurzelschutzbahnen, Schutzvliesen und sonstiger
notwendiger Schutz- und Abdichtungslagen.
Herstellung als Komplettleistung inklusive
sämtlicher Materialien und Arbeiten bis zur
Herstellung des fertigen Gründachs.
Inklusive notwendiger statischer Berechnung und
Auslegung der Dachkonstruktion für die verstärkte
Stahlkonstruktion.

Auswahl der Bepflanzung nach vorheriger
Bemusterung aus dem Munsterkaltalog des AN
durch den AG
Menge: 2,000 St

**02.01.0009 Zulage - Deckenfarbe, innen**
*** Bedarfsposition ohne GB
Zulage zur Hauptposition Deckenfarbe nach Wahl
des AG aus der kompletten RAL-Farbpalette
Menge: 2,000 St

**02.01.0010 Zulage - automatische Benachrichtigungen (SMS)**
Zulage zur Hauptposition, automatische
Benachrichtigungen (SMS) für:

verstopfte Waschbecken
fehlende Seife und Desinfektionsmittel
Menge: 2,000 St

**02.01.0011 Zulage - Innenverkleidung aus HPL**
Zulage zur Hauptposition, Innenverkeidung aus
HPL, Farbe nach Wahl des AG aus der komlpetten
RAL-Farbpalette
Menge: 2,000 St

**02.01.0012 Zulage - Innenverkleidung aus Edelstahl**
*** Bedarfsposition ohne GB
Zulage zur Hauptposition, Innenverkleidung aus
Edelstahl nach Wahl des AG
Menge: 2,000 St

**02.01.0013 Zulage - Reinigung WC-Schüssel**
Zulage zur Hauptposition WC-Schüsselreinigung
Desinfektion und Trocknung in abgeschlossener
Kammer, WC-Schüssel klappt zusammen und
fährt in eine dichte rostfreie Wandkammer hinein.
Menge: 2,000 St

**02.01.0014 Zulage - WC-Rückenlehne**
Wasch- und Desinfektionsdüsen der
WC-Rückenlehne
Menge: 2,000 St

**02.01.0015 Zulage - Blitzschutz**
Zulage zur Hauptposition Blitzschutz an der
Fassade für Anschluss an vorhandenen Erder
(3 Anschlusspunkte)
Menge: 2,000 St

**02.01.0016 Zulage - Entlüftung mit Wärmerückgewinnung**
Zulage zur Hauptposition Entlüftung mit
Wärmerückgewinnung im WC- und im
Technikraum
Menge: 2,000 St

**02.01.0017 Zulage - Automatische Spüleinrichtung**
Zulage zur Hauptposition automatische
Spüleinrichtung gegen Stagnationswasser,
individuell einstellbar
Menge: 2,000 St

**02.01.0018 Zulage - Entkalkungsanlage**
Zulage zur Hauptposotion, Entkalkungsanlage
25 kg im Technikraum
Menge: 2,000 St

**02.01.0019 Dachrandabdeckung, Attika**
Dachrandabdeckung, Attikablech, Einfassung der
Attika / des Dachrandanschlusses aus Stahlblech,
feuerverzinkt, pulverbeschichtet, Farbe RAL 7016
anthrazitgrau
Menge: 20,000 m

**02.01.0020 Dachrandabdeckung**
*** Bedarfsposition ohne GB
Dachrandabdeckung, Attikablech, Einfassung der
Attika / des Dachrandanschlusses aus Stahlblech,
feuerverzinkt, pulverbeschichtet, Farbe nach Wahl
des AG aus der kompletten RAL-Farbpalette
Menge: 20,000 m

**02.01.0021 Zulage - Krananker**
*** Bedarfsposition ohne GB
Zulage zur Hauptposition Krananker, Einbau bei
Versetzen mit dem Autokan
Menge: 8,000 St

**02.01.0022 Anfahrt Autokran**
*** Bedarfsposition ohne GB
Autokran anfahren, verwenden und wieder
abfahren, geegnet für das Abladen oben
genannter WC-Anlagen am vorgesehenen
Aufstellort, inkl. aller notwendigen
Genehmigungen, Gebühren, Vorabstimmungen
und sonstigen Nebenkosten

Ausführung nur nach Bedarf und ausdrücklicher
Bestellung durch den AG.
Menge: 1,000 psch

**02.01.0023 Stundensatz Autokran**
*** Bedarfsposition ohne GB
Ausführung nur nach Bedarf und ausdrücklicher
Bestellung durch den AG.
Menge: 10,000 h

**02.01.0024 Geräteeinsatz Autokran**
*** Bedarfsposition ohne GB
Ausführung nur nach Bedarf und ausdrücklicher
Bestellung durch den AG.
Menge: 10,000 h

**02.01.0025 Technische Jahresinspektion**
*** Bedarfsposition ohne GB
Inspektionskosten pro Jahr ohne Ersatzteile bei
Vandalismusschäden, Garantieablauf.

Ausführung nur nach Bedarf und ausdrücklicher
Bestellung dirch den AG.
Menge: 2,000 St

### Bereich 03 Dokumentation

**03.0001 Erarbeitung und Übergabe einer Dokumentation**
für sämtliche Leistungen zum durchgeführten
Bauvorhaben

Erarbeitung, Zusammenstellung und Übergabe
einer Dokumentation für sämtliche Leistungen zum
durchgeführten Bauvorhaben:

Baustoffverzeichnis für alle verwendeten
Baustoffe und Baumaterialien
Zulassungsszertifikate, allgemeine
bauaufsichtliche Zulassung (abZ)
Pflege- und Wartungsvorschriften
alle technischen Handbücher zur Bedienung,
Wartung, Instandhaltung aller
Einzelkomponenten

Zusammenstellung in einem Ordner DIN A4, sowie
als digitale Unterlage (PDF).
Menge: 1,000 psch

USt %: 19,00
